# BI-IN-LIP-BR-DT EKP energ. SAN Bauteil C
Angebotsaufforderung (GAEB 90, DA83)
Währung: EUR
Auftraggeber: Bau- und Liegenschaftsbetrieb NRW

## Zusätzlicher Text
Projektname: WE 1098 Bezirksregierung Detmold
Anschrift: Leopoldstraße 15 in 32756 Detmold

Betonkernentnahme und Laboruntersuchung für Bauteil C

Projektnummer: 40-11-1098-25-002
(bei Schriftverkehr immer angegeben)

Beschreibung
Der Bauherr beabsichtigt die Sanierung der Fassade des Bauteils C der
Bezirksregierung Detmold. Hierfür soll vorab der Bestandsbeton
untersucht werden, um die Betoneigenschaften als Planungssicherheit für
die neue Fassadenkonstruktion zu erhalten.
Die Leistung dieser Ausschreibungen umfasst Probeentnahmen,
Laboruntersuchungen und Dokumentation. Zudem soll die Bohrstelle wieder
mineralisch verschlossen werden (z.B. Schnellmörtel
/Instandsetzungsmörtel).
Die Wandbohrungen sollen von innen ausgeführt werden. Die Fassade wird
nicht durchbohrt. In Bereichen wo asbestbelasteter Putz vorhanden ist,
ist im Nassverfahren mit Schutzmaßnahmen gemäß Ausschreibung zu
arbeiten.
Die Bohrkernentnahme muss in Absprache mit dem Bauherrn und dem Nutzer
erfolgen. Es kann zu Abweichungen bei der Wahl der Räume kommen.
Die Strom- und Wasserversorgung ist vor Ort gesichert. Jedoch sind die
Wege mittels Kabelverlängerungen und Schlauchverlängerungen
einzukalkulieren.
Stundenlohnarbeiten sind lediglich für unvorhergesehenes und nach
Rücksprache mit dem AG zu vergüten.
Ausreichend Vor-Ort-Termine sind mit einzukalkulieren.
An- und Abfahrt sowie Wartezeiten sind mit einzukalkulieren
Angaben zur Leistungsbeschreibung
Grundlage des Angebotes ist das vorliegende Leistungsverzeichnis
einschließlich der Vorbemerkungen.

Stundenlohnarbeiten sind lediglich für Unvorhergesehnes und nach
Rücksprache mit dem AG zu vergüten.

Ausreichend Vor-Ort-Termine sind mit einzukalkulieren..

Angaben zur Leistungsbeschreibung
Grundlage des Angebotes ist das vorliegende Leistungsverzeichnis
einschließlich der Vorbemerkungen.

## 055-26-00006 Betonkernentnahme
Datum: 09.01.26

### 01 Vorbereitung

**01.00.0010 Planung und Vorbereitung**
Planung und Vorbereitung der Probeentnahmen inkl.
Abstimmung und Festlegung der Untersuchungsstellen mit
dem AG.
Ein vor Ort Termin zur Festlegung/Abstimmung der
Probestellen inkl. aller Nebenkosten.
Eintragung der abgestimmten Probestellen in den Plänen
nach Ortstermin zur Freigabe durch AG.
Menge: 1,000 psch

**01.00.0020 Baustelle einrichten vorhalten räumen reinigen**
Baustelle für sämtliche, in der Leistungsbeschreibung
aufgeführten Leistungen einrichten, vorhalten, räumen
und reinigen.
Menge: 1,000 psch
Zuordnung: 391000000 000

**01.00.0030 Bereitstellung eines Rollgerüstes**
Bereitstellung einer Rollrüstung - Arbeitshöhe bis ca.
5,0 m einschl. Auf- und Abbau für den gesamten
Prüfaufwand
Umsetzen der Rollrüstung einschl. zusätzlichem Auf- und
Abbau für alle Prüfstellen
Menge: 1,000 psch
Zuordnung: 392000000

### 02 Probeentnahmen

**02.00.0010 Staubschutzmaßnahmen**
Erstellen von leichten Staubschutzmaßnahmen, wie
abdecken von Gegenständen, bereichsweises Schützen von
Bodenbelägen etc.

Je Prüfbereich.
Menge: 42,000 Stk

**02.00.0020 Oberflächenzugfestigkeit / Abreißfestigkeit Abreißprüfung**
Oberflächenzugfestigkeit / Abreißfestigkeit
Abreißprüfung inkl. Vorbohren der Ringnut und
Aufklebender Prüfstempel, (je Prüfstelle) ZTV ING, DIN
1048-2, EN 13892
.
Menge: 46,000 Stk

**02.00.0025 Kernbohrung Stahlbeton**
Bohrkernentnahme mit d= 100mm, Untergrundfläche
senkrecht, aus Stahlbeton, Normalbeton, Bohrtiefe bis
zu 150 mm
einschl. Detektieren von Leitungen/Bewehrung an der
Bauteiloberfläche, um ein durchtrennen der Bewehrung
durch Kernbohrungen möglichst zu vermeiden.
Aufbau und Umsetzen des Bohrgerätes bei horizontaler
und vertikaler Bohrung, DIN 1048-2 / EN 12504
Schadstoffbelastung nicht ausgeschlossen in der
Spachtelmaße der Wände. Deshalb Anwendung im
Nassbohrverfahren mit selbstsicherendem
Wasserfangsystem.
Abfall ist nicht gefährlich, Zuordnung LAGA Z 0
(uneingeschränkter Einbau), Wichte des Abbruchstoffes
DIN EN 1991-1-1 25 kN/m3, Erschwernis gemäß
Vorbemerkungen, Ausführung innerhalb des Bauwerks,
aufgenommene Stoffe sammeln, ohne Zerkleinerung, im
Behälter des AN lagern, Behältergröße nach Wahl des AN,
auf LKW des AN laden, inkl. Vorhaltung der Bohrkerne
bis zur Finalisierung des Ergebnissberichts und
 fachgerechte Entsorgung der Bohrkerne.

Ziel ist es ca. 4 Proben je Etage zu nehmen. Die
geplanten Probennahmestellen sind den Plänen zu
entnehmen.
Menge: 42,000 Stk
Zuordnung: 331000000 084

**02.00.0030 Probeentnahmestellen mineralisch schließen**
Verschluss aller Bohrkernentnahmestellen mittels
Instandsetzungsmörtel.
Menge: 42,000 St

**02.00.0040 Sondieröffnung**
Sondieröffnung zur Ermittlung des Korrosionszustandes
der Bewehrung inkl. Dokumentation. Je Sondieröffnung an
Boden / Wand; Größe: ca. 15 x 15 cm
Menge: 2,000 Stk

### 03 Laborleistungen

**03.00.0010 Prüfen Betondeckung Bewehrung Wand Bohrkernentnahme**
StL-Nr. STLB-Bau 04/2025
Prüfen der Betondeckung der Bewehrung, Bauteil Wand, an
entnommenem Bohrkern, Kernbohrung wird gesondert
vergütet, Protokollieren der Ergebnisse durch Eintragen
in Pläne, vom AG gestellt.
Menge: 42,000 St
Zuordnung: 395000000 081

**03.00.0020 Prüfen Betondruckfestigkeit Wand Bohrkernentnahme**
StL-Nr. STLB-Bau 04/2025
Prüfen der Betondruckfestigkeit, Bauteil Wand, an
entnommenem Bohrkern, Kernbohrung wird gesondert
vergütet, Protokollieren der Ergebnisse durch Eintragen
in Pläne, vom AG gestellt.
Menge: 42,000 St
Zuordnung: 395000000 081

**03.00.0040 Prüfen Karbonatisierungstiefe Wand Phenolphthaleinlösung**
StL-Nr. STLB-Bau 04/2025
Prüfen der Karbonatisierungstiefe, Bauteil Wand, Fläche
senkrecht, durch Einsprühen in eine frisch
aufgeschlagene Stelle mit Phenolphthaleinlösung,
Protokollieren der Ergebnisse durch Eintragen in Pläne,
vom AG gestellt.
Menge: 42,000 St
Zuordnung: 395000000 081

**03.00.0050 Bestimmung Chloridgehalt Wand Bohrmehlentnahme**
StL-Nr. STLB-Bau 04/2025
Quantitative Bestimmung des Chloridgehaltes gemäß Heft
401 des Deutschen Ausschusses für Stahlbeton oder mit
Verfahren gleicher Genauigkeit, Bauteil Wand, Bohrmehl
entnehmen, je Untersuchungsstelle 3 Proben
unterschiedlicher Tiefe, Protokollieren der Ergebnisse
durch Eintragen in Pläne, vom AG gestellt.
Menge: 20,000 St
Zuordnung: 395000000 081

**03.00.0060 Optische Beurteilung und fotografische Dokumentation**
Optische Beurteilung mit Gefügebeschreibung und
Fotografische Dokumenatation der Proben + Dokumentation
des Wandaufbaus an der Untersuchungsstelle inkl.
Putz/Spachtel.
Menge: 1,000 psch

### 04 Bericht und Stundenleistungen

**04.00.0010 Erstellen eines Prüfberichts**
Erstellen eines Prüfberichts mit den Ergebnissen aus
den Laborleistungen, Fotodokumentation sowie einer
Handlungsempfehlung innerhalb 3 Wochen nach
Bohrkernentnahme
Menge: 1,000 Psch

**04.00.0020 Ingenieur-in sämtliche Kosten/Zuschläge**
StL-Nr. STLB-Bau 04/2025
Stundenlohnarbeiten durch Ingenieur/-in
der Verrechnungssatz für die jeweilige Arbeitskraft
umfasst sämtliche Aufwendungen wie Lohn- und
Gehaltskosten, Lohn- und Gehaltsnebenkosten, Zuschläge,
lohngebundene und lohnabhängige Kosten, sonstige
Sozialkosten, Gemeinkosten, Wagnis und Gewinn.
Menge: 10,000 h
Zuordnung: 399000000 091

**04.00.0030 Facharbeiter-in sämtliche Kosten/Zuschläge**
StL-Nr. STLB-Bau 04/2025
Stundenlohnarbeiten durch Facharbeiter/-in
der Verrechnungssatz für die jeweilige Arbeitskraft
umfasst sämtliche Aufwendungen wie Lohn- und
Gehaltskosten, Lohn- und Gehaltsnebenkosten, Zuschläge,
lohngebundene und lohnabhängige Kosten, sonstige
Sozialkosten, Gemeinkosten, Wagnis und Gewinn.
Menge: 10,000 h
Zuordnung: 399000000 091

### 05 Nebenkosten

**05.00.0010 Nebenkosten**
Nebenkosten prozentual von der Gesamtsumme
Menge: 1,000 psch
